# BT02 1.OG Modernisierung Büroflächen
Angebotsaufforderung (GAEB 90, DA83)
DV-Nummer: 2026
Währung: EUR

## Austausch Fenster (VMS 20158832)
Datum: 05.05.26

*Hinweis*
MAßNAHME

Geschlossen wird ein Vertrag
über den Austausch von 18 Fenstern
im Gebäude der Unternehmenszentrale

Bauherr:
Techniker Krankenkasse (TK)
Bramfelder Straße 140
22305 Hamburg

Die Techniker Krankenkasse (TK) ist eine bundesweite
Krankenkasse und als gesetzliche Krankenkasse ist die
TK eine Körperschaft des öffentlichen Rechts mit
Selbstverwaltung.

Lage des Bürogebäudes in Hamburg:
Unternehmenszentrale,
Bramfelder Straße 140, 22305 Hamburg

Beschreibung Gebäudekomplex, Bramfelder Straße 140:

Das fünfgeschossige Büro- und Verwaltungsgebäude
besitzt eine Fläche von ca. 29.000 m². Es handelt sich
hier um ein Verwaltungskomplex in dem etwa 2.000
Mitarbeiter, größtenteils in Büroräumen mit einer
Fläche von ca. 10-260 m², untergebracht sind. Ein
Großteil dieser Büroräume hat halbkreisförmige
Grundrisse mit einem polygonal angelegten Außenradius.
Die Raumtiefen variieren hier von ca. 4,50 - 13,50 m.
Erbaut wurde das Gebäude in 3 Bauabschnitten
(Bauabschnitt 1+2 im Jahr 1986 und Bauabschnitt 3 im
Jahr 1996). Ein unter Denkmalschutz stehendes Gebäude,
welches 1926 erbaut wurde, wird als Bibliothek und als
Kundenberatung genutzt. Der gesamte Gebäudekomplex ist
unterkellert und wird als Tiefgarage genutzt.
Zusätzlich befinden sich im Untergeschoss zahlreichen
Technikräumen. Die TK betreibt in diesem Gebäude ein
Rechenzentrum mit einem Betrieb von 7 Tagen á 24
Stunden. Arbeiten, die Auswirkungen auf diesen Bereich
haben, müssen vorab mit SO.IM.GMZ abgestimmt und
freigegeben werden.

*Hinweis*
Allgemeine Beschreibung

Die Unternehmenszentrale umfasst folgende Gebäude:

1. Gebäudekomplex, Bramfelder Str. 140
2. Bürogebäude, Habichtstraße 41
3. Bürogebäude, Bramfelder Str. 160

Die Vertragsleistung wird in folgenden Gebäuden der UZ
ausgeführt: Gebäudekomplex, Bramfelder Str. 140

Allgemeine Vorbemerkungen

1. Abgeschlossen wird ein Bauvertrag über
den Austausch von Fenstern in einem Teilbereich
des des o.g. Gebäudes.
Leistungsinhalt ist die fix und fertige /
betriebsbereite
Herstellung der vor genannten Fensterarbeiten.
Die Arbeiten werden bei laufendem Betrieb in einem
Bestandsgebäude ausgeführt.

2. Bestandteil der vereinbarten Einheitspreise sind
die Kosten für die zur Erbringung der Leistungen
erforderlichen technischen Bearbeitungen, Planungsunterlagen, Ausführungsunterlagen, Baustoffe,
Hilfsmittel, An- und Abfuhr aller Materialien,
Werkzeuge, Fracht-, Fahr- und Wegegelder aller Art
sowie die Bauaufsicht.
Hinsichtlich Regelungen zum Bautagebuch, zu Baubesprechungen und weiteren Pflichten des Auftragnehmers (AN) wird auf §10 des Hauptvertrags
verwiesen.
Wenn in der LV-Positionsbeschreibung nicht anders
beschrieben, gilt Lieferung und Montage als vereinbart.

3. Die TK fragt in LV-Positionen ggf. Einträge zu den
angebotenen Produkten ab. Dies ist in den betroffenen
LV-Positionen kenntlich gemacht.

Des Weiteren fragt die TK ggf. in LV-Positionen
bestimmte
"Produkte der Planung" (= Hersteller/Typen) ab, jeweils
kenntlich gemacht mit dem Hinweis "oder gleichwertig".

Diese Angaben zu den "Produkten der Planung" stellen
die
Grundlage der Planung dar und dienen der
Verdeutlichung der
von der TK geforderten Qualität an die zu verwendenden
Produkte ("Qualitätsbeispiel"). Wird ein anderes
Produkt als
das "Produkt der Planung" angeboten, muss dieses
namentlich
benannt werden und gleichwertig sein.
Alternativprodukte sind
dann gleichwertig, wenn sie in optischer, funktionaler,
qualitativer und technischer Sicht den von der TK als
Qualitätsbeispiel genannten "Fabrikaten der Planung"
entsprechen.

Der Nachweis zur Gleichwertigkeit muss vom
Auftragnehmer
(AN) erbracht werden (amtliche Nachweise; sonstige
Produktnachweise / Klassifizierungsberichte) und ist
auf
Verlangen der TK vorzuweisen.

Sofern kein Alternativprodukt angegeben wurde, gilt
das von
der TK als Qualitätsbeispiel ausgeschriebene "Produkt
der
Planung" als angeboten.

4. Der AN liefert eine umfassende
Qualitätsdokumentation mit
Prüfzeugnissen und Unbedenklichkeitszertifikaten für
alle zur
Ausführung und Verarbeitung kommenden Materialien.

5. Der Auftragnehmer ist verpflichtet, bei der
Ausführung der
Leistungen die anerkannten Regeln der Technik, und die
gesetzlichen und behördlichen Bestimmungen zu beachten.
Er hat alle erforderlichen Genehmigungen und
Erlaubnisse
einzuholen und Abnahmen herbeizuführen.

6. Auf Leistungen die, für den Fachunternehmer
erkennbar, in
der Leistungsbeschreibung fehlen, jedoch zur fachlich
einwandfreien Herstellung gemäß dem Stand der
Bautechnik
erforderlich sind und üblicherweise durch das Gewerk
des
Auftragnehmers erbracht werden, ist vor Angebotsabgabe
durch den Bieter schriftlich über den
Kommunikationsbereich
des Vergabeportals der TK mittels Bieterfragen
hinzuweisen.

7. Der AG stellt dem AN Bauwasser zur Verfügung, die
Entnahmestelle muss vor Ort mit den Haustechnik
abgeklärt
werden. Stromanschlüsse werden über einen
Stromverteilerschrank zur Verfügung gestellt, der vom
Gewerk
Elektro eingerichtet wurde und bleibt für die
Vorhaltezeit
erhalten.Energie und Wasserkosten werden vom Bauherrn
zur Verfügung gestellt. Sie stehen allerdings nicht
immer an
der Einsatzstelle zur Verfügung. Das Heranschaffen von
Wasser und Strom ist in die Einheitspreise
einzurechnen.

8. Der Auftragnehmer hat sich selbstständig an
Schnittstellen
mit anderen Firmen abzustimmen und zusammenzuarbeiten.

9. Die Lohnsätze für Stundenlohnarbeiten sind für
eventuell
notwendig werdende zusätzliche Arbeiten verbindlich.
Stundenlohnarbeiten sind nur in Absprache mit dem DZIM
in Hamburg auszuführen. Die Stundenlohnzettel sind
vollständig unter Angabe der ausgeführten Arbeiten und
des
verwendeten Materials auszufüllen. Die
Stundenlohnzettel sind
innerhalb von 5 Werktagen nach Ausführung der Arbeiten
der
Bauleitung/ Dienstelle zur Unterschrift vorzulegen.
Nicht
unterschriebene Stundenlohnzettel werden nicht
vergütet.

10. Der Auftragnehmer hat die Leistungen mit seinem
Betrieb
zu erbringen. Er ist verpflichtet, für die Ausführung
seiner
Leistungen qualifizierte Fachkräfte insbesondere gemäß
DIN
VDE 1000-10 befähigte Elektrofachkräfte bei Arbeiten an
elektrischen Installationen einzusetzen, die mit den
technischen
Anlagen vertraut sind. Die Befähigungsnachweise der
Fachkräfte sind vor dem Einsatz in den Objekten der TK
unaufgefordert vorzulegen. Erst nach Prüfung und
Freigabe
durch die TK kann die jeweilige Fachkraft die Arbeit
beginnen.
Nach erstmaliger Prüfung der Fachkräfte durch die TK
ist der
AN verantwortlich, die Gültigkeit der Befähigung seiner
Beschäftigten zu kontrollieren und aufrechtzuerhalten.

Wenn auszuführende Tätigkeiten die Qualifiaktion
und/oder
Nachweise nach TRBS 1203, VDE 0100-600, VDE 0105-100,
VDE 0701-0702, VDE 0113-1, EN ISO 9712 2012, ist das
oben beschriebene Vorgehen unaufgefordert durch den AN
durchzuführen.

11. Das Einrichten von Aufenthalts- und Lagerräumen
innerhalb des Gebäudes ist mit der DZ.IM.GMZ
abzustimmen.
Flure und Rettungswege müssen aus Sicherheitsgründen
frei
gehalten werden. Materiallagerung wird in den Fluren
nicht
gestattet. Für Schwertransporte stehen innerhalb der
TK keine
Hilfsgeräte bzw. Einrichtungen zur Verfügung. Beim
Entladen
sind bedingt Hilfestellungen möglich, soweit dazu
Equipment
vorhanden ist. Die Haftung trägt jedoch der
Auftragnehmer
allein.

Öffentliche Straßen und Gehwege dürfen weder als
Materiallagerstätte noch für weitere
Baustelleneinrichtungen
genutzt werden. Es sei denn, diese werden durch den
Bieter
selbstständig angemietet. Die Leistungen werden jedoch
nicht
gesondert vergütet. Die Transporte im Gebäude bzw. zu
den
Lagerplätzen auf dem Gelände sind in die Einheitspreise
einzurechnen. In Anspruch genommene Lager-, Verkehrs-
und
Arbeitsflächen sind unmittelbar nach Gebrauch wieder
in ihren
ursprünglichen Zustand zu versetzen.

12. Alle bei der TK eingesetzten Geräte müssen sicher
und funktionsfähig sein und mit dem gültigen Prüfsiegel
einer Kleingeräteprüfung nach den Technischen Regeln
für Betriebssicherheit (TRBS) versehen sein. Es muss
sichergestellt werden, dass das TK-Stromnetz nur mit
ausdrücklicher Zustimmung der TK genutzt wird und
Störungen innerhalb des Netzes ausgeschlossen werden
können.

13. Während der gesamten Ausführungszeit muss
gewährleistet sein, dass in den umgebenden Büroräumen
der
normale Arbeitsablauf fortgeführt werden kann.
In Anbetracht dieser Situation kann es erforderlich
werden,
Arbeiten außerhalb der normalen Arbeitszeit bzw. an den
Wochenenden auszuführen.
Arbeiten innerhalb von Bürobereichen sind nur in
Abstimmung
mit dem DZ.IM.GMZ auszuführen.

Lärmintensive Arbeiten müssen unter Rücksichtnahme der
TK
Mitarbeiterbedürfnisse koordiniert werden. Stark
lärmende
Arbeiten sind außerhalb der Bürokernarbeitszeiten
(9:00 -15:00
Uhr) oder an Wochenenden durchzuführen. Die o.g. Zeiten
können durch den Auftraggeber zeitweise eingeschränkt
werden. In Bereichen des Rechenzentrums darf nur zu
genehmigten Terminen nach Absprache mit DZ.IM.GMZ
gearbeitet werden.

14. Arbeiten an vorhandenen Wärme- oder
Kälteisolierungen
aus künstlichen Mineralwollstoffendürfen nur nach
Rücksprache mit DZ.IM.GMZ ausgeführt werden.

15. Für sämtliche Abbruch-, Sanierungs- und
Instandhaltungsarbeiten mit Mineralwolle sind die
Vorgaben der
TRGS 521 "Abbruch-, Sanierungs- und
Instandhaltungsarbeiten mit alter Mineralwolle"
einzuhalten.

Der AN wird verpflichtet, der TK die
Entsorgungsnachweise
nach Abfallschlüssel (AVV) 17 06 03* im Bedarfsfall
nach
vorheriger Aufforderung vorzulegen. Alle
Restmaterialien
werden Eigentum des AN. Die Entsorgung der alten
mineralwollhaltigen Abfälle ist in die Einheitspreise
mit
einzukalkulieren.

16. Auftraggeberseitige Planungen (sowohl Pläne als
auch
textliche Unterlagen) werden ausschließlich auf
elektronischem
Weg zur Verfügung gestellt (E-Mail).

17. Angaben zu Stoffen und Bauteilen:
Bei brandschutztechnischen Anforderungen sind die
amtlichen
Nachweise (Prüfzeugnis oder Prüfbescheid oder
allgemeine
bauaufsichtliche Zulassung) der Bauleitung zu
übergeben. Bei
nicht genormten Stoffen und Bauteilen sind, soweit
erforderlich,
die bauaufsichtlichen Zulassungen der Bauleitung zu
übergeben. Klebstoffe müssen so beschaffen sein, dass
durch
sie eine feste und dauerhafte Verbindung erreicht
wird. Sie
dürfen die zu klebenden Materialien nicht negativ
beeinflussen
und nach der Verarbeitung keine Belästigung durch
Geruch
hervorrufen.

18. Späne vom Bohren und Fräsen sowie Reste von
Schleifstaub sind sofort von den bearbeiteten Teilen zu
entfernen.

19. Bei Schleifarbeiten im Trockenverfahren sind
Absauggeräte
zu verwenden. Beschädigungen an Dampfsperr- oder
Dampfbremsschichten oder an luftdichten Schichten
sind, wenn diese Schichten zum Leistungsumfang des
Auftragnehmers zählen, vor dem Abdecken mit
nachfolgenden
Bauteilen dauerhaft und materialgerecht zu schließen.

20. Bei brandschutztechnischen Anforderungen an Wände
und
Decken ist die Muster-Richtlinie über
brandschutztechnische
Anforderungen an Leitungsanlagen
(Muster-Leitungsanlagen-Richtlinie - MLAR) zu beachten.

21. Die Verarbeitungsvorschriften und -richtlinien der
jeweiligen
Herstellersysteme sind zu beachten. Dem Auftraggeber
ist auf
Verlangen Einsicht in diese zu gewähren.

22. Zu den auf der Baustelle vorzuhaltenden
Ausführungsplänen zählt auch eine Ausfertigung dieser
Leistungsbeschreibung.

23. Der Auftragnehmer hat, sofern durch seine Arbeit
Verunreinigungen hervorgerufen werden, ohne besondere
Anweisung durch die TK für die ständige Sauberhaltung
(Staubbeseitigung mit Staubsauger) und
Abfallbeseitigung der
Baustelle / Arbeitsstätte und des Bauwerkes zu sorgen.

Der Auftragnehmer ist dafür verantwortlich, dass die
umweltgerecht und sortenrein ausgebauten Materialien,
Restmengen und Gebinde fachgerecht gesammelt und
entsorgt werden. Der Auftragnehmer wird verpflichtet
Entsorgungsnachweise DZ.IM.GMZ vorzulegen. Alle
Restmaterialien werden Eigentum des Auftragnehmers.
Wird Sondermüll nicht umwelt- und sachgerecht entsorgt,
haftet der Auftragnehmer für das insgesamt
kontaminierte
Großgefäß und die sachgerechte Sondermüllentsorgung.

Der Transport muss in geschlossenen, staubdichten
Gebinden
erfolgen. Kritische Stoffe sind entsprechend sicher zu
kennzeichnen. Es gilt die TRGS 521 für sämtliche
Abbruch-, Sanierungs- und Instandhaltungsarbeiten mit
Mineralwolle.

24. Nach Abschluss der Arbeiten ist eine
Bauendreinigung
durchzuführen. Das bedeutet Teppiche und unebene
Oberflächen sind mit einem mit Industriestaubsauger
(Kategorie M) zu saugen und glatte Oberflächen sind
feucht zu
wischen.

25. Samstage sind im Rahmen dieser
Leistungsbeschreibung
Werktage; wird an Samstagen gearbeitet entsteht daher
kein
Anspruch auf Zahlung einer Zulage. Der Auftraggeber
behält
sich vor, bei Terminengpässen das Arbeiten an Samstagen
anzuordnen.

26. Die TK weist Flächen und Einrichtungen aus für das
Umkleiden und die Pausen der vom Auftragsnehmer
gestellten
Mitarbeiter. Das Nutzen sonstiger Einrichtungen ist
untersagt.
Ebenso das Einstellen von Fahrzeugen innerhalb der
Tiefgarage. Die Nutzung des Betriebsrestaurants und der
Cafeteria ist nach Absprache mit DZ.IM.GMZ möglich.
Das Rauchen innerhalb des TK- Komplexes wird generell
untersagt. Ausnahmen sind nur zulässig an dafür
vorgesehenen Freiflächen. Alkoholkonsum wird ebenfalls
untersagt. Der Handwerker erhält am Empfang einen
Besucherausweis und eine Anweisung, wie und wo er sich
innerhalb des Komplexes aufhalten darf. Der
Ausweis ist sichtbar zu tragen und täglich nach
Verlassen der
Arbeitsstätte am Empfang abzugeben. Wird über eine
Meldeanlage Alarm ausgelöst, so muss der Auftragnehmer
unverzüglich seinen Arbeitsort verlassen und zügig
über die
gekennzeichneten Fluchtwege die Sammelstelle im Freien
aufsuchen. (siehe Rettungsplan).

27. Als Grundlage für die vertragsmäßige Ausführung der
Arbeiten, die Beschaffenheit der Werkstoffe, die
Nebenleistungen, das Aufmaß und die Abrechnung dienen
neben den in der Aufforderung zur Angebotsabgabe
genannten
Vertragsbestandteilen die neuesten Vorschriften über
die
Errichtung elektrischer Starkstromanlagen, des VDE und
die
Sondervorschriften des zuständigen EVU, soweit nicht
andere
Bedingungen vertraglich festgelegt wurden.

28. Alle Einheitspreise, Stunden-, Verrechnungs- und
Zuschlagsätze gelten unabhängig von Lohnerhöhungen
während der Vertragslaufzeit.

29. Der AN stattet seine Mitarbeiter mit ordentlicher,
dem
Einsatzzweck angepasster Berufskleidung aus. Auf der
Berufskleidung muss das Firmenlogo des AN vorhanden
sein.

30. Verwendung von Recyclingstoffen
Die Verwendung von recycelten Stoffen und Bauprodukten,
die eine bauaufsichtliche Zulassung haben und
den ausgeschriebenen Produkteigenschaften und
Qualitäten entsprechen, ist von Seiten des AG
gewünscht.

31. Besondere umweltrechtliche Vorschriften
Der Auftragnehmer hat die Maßnahmen zum Schutze
der Umwelt in eigener Verantwortung durchzuführen.
Allgemein gültige gesetzliche und behördliche
Bestimmungen sind zu beachten .

32. Nachhaltigkeit
- Verwendung von Recyclingstoffen
Die Verwendung von recycelten Stoffen und Bauprodukten,
die eine bauaufsichtliche Zulassung haben und den
ausgeschriebenen Produkteigenschaften und Qualitäten
entsprechen, ist von Seiten des AG gewünscht.

- Besondere umweltrechtliche Vorschriften
Der Auftragnehmer hat die Maßnahmen zum Schutze der
Umwelt in eigener Verantwortung durchzuführen.
Allgemein
gültige gesetzliche und behördliche Bestimmungen sind
zu
beachten.

- Risiken für die lokale Umwelt
Bauprodukte, die aufgrund ihrer Schadstoffgehalte oder
Schadstofffreisetzungen ein Risikopotenzial für die
Umweltmedien Grundwasser, Oberflächenwasser, Boden und
Luft darstellen, sowie gesundheitliche
Beeinträchtigungen
durch Anreicherung in den Nahrungsketten oder
Verunreinigung der Innenraumluft verursachen können,
dürfen
nicht eingesetzt werden. Das bezieht sich auf die
Verarbeitung
auf der Baustelle und auf die Nutzungsphase sowohl
innen als
auch außen liegender Produkte. Generell gilt, dass
keine
Bauprodukte eingesetzt werden dürfen, die für den
Menschen oder die Umwelt besonders besorgniserregende
Stoffe (SVHC = Substances of Very High REACH Concern)
enthalten bzw. für die keine Deklaration enthaltener
SVHC
nach REACH-Forderung vorliegt.

Nachweise über den Gehalt von SVHC in Bauprodukten
können wie folgt geführt werden:

- Giscode-Kennzeichnung
- Umweltzeichen "Blauer Engel" (RAL) oder glw.
Produktkennzeichnungen, die den Verzicht
auf den Einsatz gefährlicher Stoffe einschließt
- Nachweis über eine allgemeine bauaufsichtliche
Zulassung
(abZ) die den Einsatz gefährlicher Stoffe ausschließt
- Leistungserklärung zur CE-Kennzeichnung für
Bauprodukte,
die unter den Geltungsbereich der BauPVO (EU
Bauprodukteverordnung) fallen, mit Angaben über SVHC
- Herstellerauskunft nach REACH für Bauprodukte, die
nicht im
Stoffe (SVHC der Kandidatenliste) < 0,1 Gew.-% pro
Einzelstoff
im Bauprodukt vorliegen.

*Hinweis*
Geplante Maßnahme:

Im Bereich BT02 im 1.OG werden achtzehn Fensterelement
(zur Zeit Festverglasung mit schußsicheren Scheiben)
gegen
neue Fensterelemente mit im Mittelteil kippbaren bzw.
drehbaren Fensterflügeln ausgetauscht.

Davon müssen sechzehn Fensterelemente eine
Mindestöffnung von 0,4m² vorweisen.

Zwei Fensterelemente müssen mindest eine Öffnungsgröße
von 0,7m² vorweisen. Hier sind Drehflügel geplant, um
die
Mindestöffnungsgröße zu erzielen.

Besondere Hinweise:

Das Gebäude steht unter Denkmalschutz.
Alle Arbeiten an der Fassade und an den Fenstern
dürfen die
Optik des Gebäudes nicht verändern.
Die Größe, Material, Farbe, Art und Teilung der
Fenster ist
dem Bestand anzugleichen. Die Abmessungen der
Fensterprofile gemäß diesem LV anliegender
Bestandzeichnung sind zu berücksichtigen.

Es wird empfohlen eine Ortsbesichtigung durchzuführen.
Bezüglich Anmeldung zur Ortsbesichtigung siehe
Angebotsaufforderung / Termine.

Lage des Bauteils BT02 1.OG:

Grundriss BT02 1.OG

### Titel 01 Demontage

*Hinweis*
Alle Leistungen bei der Demontage gelten als komplette
Position, einschließlich Ausbau, Transport und
fachgerechter
Entsorgung sowie aller Nebenleistungen.

In den Positionen sind alle Aufwendungen und
Materialien zu
erfassen, die für die Demontage, und den Ausbau der
beschriebenen Leistungen erforderlich werden. Ebenso
sind
die Kosten der Baustelleneinrichtung, des
Baustellenbetriebes,
der Geräte, Maschinen, Sicherheitsmaßnahmen, Gerüste,
Hebezeuge etc. in den Angebotspreis einzukalkulieren.

Bei der Demontage ist jeweils eine außenliegende und
eine innenliegende Fensterbank zu sichern und als
Muster
für die Herstellung neuer Fensterbänke zuverwenden.

Die Arbeiten im Bereich der Tiefgaragenzufahrt- und
Ausfahrt
dürfen den Verkehr nicht beinträchtigen. Die Demontage
und
Montage der Fenster kann dadurch nur an einem Samstag
erfolgen. Bitte dementsprechend im Angebotspreis
berücksichtigen.

Bei der Montage auf der Hofseite sind die Grünflächen
zu
schützen. Bitte dementsprechend im Angebotspreis
berücksichtigen.

Der außenliegende Sonnenschutz wird bauseits demontiert
und eingelagert und nach Abschluss der
Fensterbauarbeiten
bauseitig wieder montiert.

Sollte der Auftragnehmer der Auffassung sein, dass
einzelne,
zur funktionsfähigen Erstellung des Werkes notwendige
Leistungen unvollständig oder fehlerhaft beschrieben
sind, so
hat er vor Angebotsabgabe über den
Kommunikationsbereich
des Vergabeportals darauf hinzuweisen.

Der Auftragnehmer ist verpflichtet, bei der Ausführung
der
Leistungen nach den anerkannten Regeln der Technik zu
handeln und die gesetzlichen sowie behördlichen
Bestimmungen einzuhalten.

**01.1 Demontage Fensteranlagen**
*** Bezugsbeschreibung
Demontage eines dreiteiligen Fensterelementes
(BxH) ca.1.950 mm x 2.200 mm mit Aluminiumrahmen-
und Abdeckblechen, innen und außenliegender
Fensterbänke,
sowie Sicherheitsverglasung demontieren und entsorgen.
Menge: 9,000 St

**01.2 Im Bereich der Tiefgarage**
*** wie Position 01.1
im Bereich der Tiefgarage
Menge: 4,000 Stk

**01.3 Im Bereich Hinterhof.**
*** wie Position 01.1
im Bereich Hinterhof.
Menge: 5,000 St

### Titel 02 Montage und Lieferung Fensteranlagen

*Hinweis*
Alle Leistungen gelten als komplette Position,
einschließlich Liefern und fachgerechtem Einbauen
sowie aller Nebenleistungen. In den Positionen sind
alle
Aufwendungen und Materialien zu erfassen, die für die
Herstellung, Lieferung und den Einbau der beschriebenen
Leistungen erforderlich werden. Ebenso sind die Kosten
der
Baustelleneinrichtung, des Baustellenbetriebes, der
Geräte,
Maschinen, Sicherheitsmaßnahmen, Gerüste, Hebezeuge
etc.
in den Angebotspreis einzukalkulieren.

Die Arbeiten im Bereich der Tiefgaragenzufahrt - und
Ausfahrt
dürfen den Verkehr nicht beinträchtigen. Die Demontage
und
Montage der Fenster kann dadurch nur an einem Samstag
erfolgen. Bitte dementsprechend Angebotspreis
berücksichtigen.

Bei der Montage auf der Hofseite sind die Grünflächen
zu
schützen. Bitte dementsprechend Angebotspreis
berücksichtigen.

Montage des außenliegenden Sonnenschutzes
erfolgt bauseits

Sollte der Auftragnehmer der Auffassung sein, dass
einzelne,
zur funktionsfähigen Erstellung des Werkes notwendige
Leistungen unvollständig oder fehlerhaft beschrieben
sind, so
hat er vor Angebotsabgabe über den
Kommunikationsbereich
des Vergabetools darauf hinzuweisen.

Der Auftragnehmer ist verpflichtet, bei der Ausführung
der
Leistungen nach den anerkannten Regeln der Technik zu
handeln und die gesetzlichen sowie behördlichen
Bestimmungen einzuhalten.

**02.1 Lieferung und Montage dreigeteiliges Fenster**
*** Bezugsbeschreibung
Dreigeteiltes Fenster, mittlerer Teil kippbar liefern
und einbauen.

Fertigung, Lieferung und Montage eines
Fensterelementes als hochwärmegedämmte
Aluminiumrahmen-Glaskonstruktion, ohne
Einbruchschutz, mit zweifacher horizontaler
Teilung, mittlerer Teil mit kippbarem Fensterflügel,
nach örtlichem Aufmaß und entsprechend dem
vorhandenen Bestand.

Die Befestigung der Elemente ist mit Stahlblechwinkeln bzw. mit seitlichen Stahlblechlaschen nach
statischem Erfordernis auszuführen.
Das Element sitzt auf der tragenden Außenwand,
innerhalb der Dämmebene.

Die Abdichtung der Fensteranlagen erfolgt
dehnbar, als umlaufender, wind- und schlagregendichter
Folienanschluss. Der Fugenverschluss (außen zur
Bestandsverblendung) erfolgt dehnbar, wind- und
wasserdicht mittels vorkomprimierter Fugenbänder.

Die Verglasungen sind als Isolierverglasungen mit
schwarzem Glasabstanshalter auszuführen.

Größe (BxH):ca. 1.950 x 2.200 mm
Oberflächenqualität: Alurahmen,
Farbton wie Bestand, nach Bemusterung,

Wärmedurchgangsko.:Uw < = 0,9 W / m²K
g-Wert = 0,34
3-fach Sonnenschutzverglasung Ug= 0,6
innen und außen VSG 6 mm

Aufteilung: dreigeteilte Ausführung
Verglasung: Verbundsicherheitsglas
Zusatzfunktion: mittlerer Teil als Kippfenster
incl. aller notwenigen Bänder und Beschläge

Dreiseitiger Blendrahmen zwischen Fensterrahmen
und Fensterleibung / -sturz im Innenbereich
(Farbton analog Bestand bzw. nach Bemusterung).

Die beiden Fensterbänke (Innen und Außen) sind
aus Aluminium, mit Tropf- und Schraubkante je ca.
40 mm, Farbton passend zum Rahmen (analog
wie Bestand, Muster aus der Demontage),
Blechzuschnittbreiten ca. 300 mm, Blechdicke ca.
3,0 mm, Kantungen gemäß Detailplanung, incl.
erforderlichem Zubehör und Befestigungsmitteln zu
fertigen und im Zuge der Fenstemontage zu
montieren. Die Unterseite der Fensterbank ist mit
einer Antidröhnbeschichtung zu versehen. Die
Fuge zwischen Fensterbank und Bestand ist
dauerelastisch zu verfugen (Farbton passend zur
Verfugung des Verblendmauerwerkes). Der
geforderte Uw- Wert der Gesamtkonstruktion ist
durch den AN nachzuweisen.
Menge: 7,000 Stk

**02.2 Im Bereich der Tiefgarage**
*** wie Position 02.1
im Bereich der Tiefgarage
Menge: 4,000 Stk

**02.3 Im Bereich Hinterhof**
*** wie Position 02.1
im Bereich Hinterhof
Menge: 5,000 Stk

**02.4 als Drehflügel ,manuelle Betätigung**
*** wie Position 02.1
als Drehflügel, mit manueller Betätigung,
mit einer Mindest-Öffnungsweite von 0,70 m²
in den Schulungsräumen B1.14 und F 1.01.1.

Die Fenster müssen für das nachrüsten eines
elektrischen Antriebes, siehe Pos 2.5, vorgerüstet
sein.
Menge: 2,000 Stk

**02.5 Motorischer Antrieb als Zulage zu den Fenstern**
*** wie Position 02.1
motorischer Antrieb als Zulage zu den Fenstern
wie unter Pos 2.4 beschrieben.

Ist eine manuelle Öffnung der Fenster in den
Schulungsräumen B1.14 und F 1.01.1 aufgrund
des Gewichts des Fensterflügels nicht möglich,
ist nach Rücksprache mit dem AG ein motorischer
Antrieb vorzusehen.
Öffnungsweite dann ca. 482 mm, (38°),
geometrische Öffnungsfläche 0,7 m²,
elektrischer Anschluß erfolgt bauseits.
Menge: 2,000 Stk

### Titel 03 sonstige Leistungen

*Hinweis*
Alle Leistungen gelten als komplette Position,
einschließlich
Liefern und fachgerechtem Einbauen sowie aller
Nebenleistungen. In den Positionen sind alle
Aufwendungen
und Materialien zu erfassen, die für die Herstellung,
Lieferung
und den Einbau der beschriebenen Leistungen
erforderlich
werden. Ebenso sind die Kosten der
Baustelleneinrichtung, des
Baustellenbetriebes, der Geräte, Maschinen,
Sicherheitsmaßnahmen, Gerüste, Hebezeuge etc. in den
Angebotspreis einzukalkulieren.

Der Auftragnehmer ist verpflichtet, bei der Ausführung
der
Leistungen nach den anerkannten Regeln der Technik zu
handeln und die gesetzlichen sowie behördlichen
Bestimmungen einzuhalten.

**03.1 PE-Folie zum Schutz des Bodens liefern, verlegen,**
PE-Folie zum Schutz des Bodens liefern, verlegen,
entsorgen
PE-Folie zu Schutz des Bodens liefern, verlegen,
vorhalten und
wieder entfernen. Die Folie dient dem Schutz des
bereits
verlegten Bodenbelags (Teppich) vor Beschädigung
/Verschmutzung durch nachfolgende Gewerke.
Einschließlich
Verkleben der Stöße und Sicherung gegen Verrutschen
mittels
geeignetem Klebeband. Dicke: 0,2 mm.
Menge: 100,000 m²

**03.2 Holzfaserplatten zum Schutz des Bodens liefern,**
Holzfaserplatten zum Schutz des Bodens liefern,
verlegen,
vorhalten und wieder entfernen sowie fachgerecht
entsorgen.
Die Platten dienen dem Schutz des bereits verlegten
Bodenbelags (Teppich) vor Beschädigung / Verschmutzung
durch ausführende Gewerke.
Menge: 50,000 m²

### Titel 04 Dokumentation u. Einweisung

**04.1 Dokumentation in 3-facher Ausführung**
Dokumentation in 3 facher Ausführung
(2x in Papierform 1x auf einen Datenträger)

1. Technische Produktdokumentation
Produktdatenblatt: Enthält Angaben zu Maßen,
Materialien,
Profiltypen, Verglasung, Wärmedämmwerten (z. B.
U-Wert),
Schallschutz, Einbruchschutz und weiteren technischen
Eigenschaften.

Montageanleitung: Schritt-für-Schritt-Anleitung zur
fachgerechten Installation des Fensters.

Pflege- und Wartungsanleitung: Hinweise zur Reinigung,
Pflege und Instandhaltung, um die Lebensdauer zu
verlängern.

2. Zertifikate und Nachweise
CE-Kennzeichnung: Bestätigt die Übereinstimmung mit
europäischen Normen.

Prüfzeugnisse: z. B. für Wärmedämmung, Schallschutz,
Einbruchhemmung (z. B. RC-Klassen).
Umwelt- und Nachhaltigkeitsnachweise: Angaben zu
Recyclingfähigkeit, Emissionen oder Umweltzertifikate
(z. B.
Blauer Engel).

3. Planungs- und Bauunterlagen
Fensterpläne: Zeichnungen mit genauen Abmessungen,
Einbaupositionen und Öffnungsarten, sowie den Nachweis
der
Öffnungsweiten.

Einbauprotokolle: Dokumentation der fachgerechten
Montage,
mit Fotos und Unterschriften.

Wärmebrückennachweise: Technische Berechnungen zur
Vermeidung von Wärmeverlusten an Fensteranschlüssen.

4. Garantie- und Serviceunterlagen
Garantiebedingungen: Informationen zu Dauer und Umfang
der Herstellergarantie.

Service- und Reparaturhinweise: Kontaktinformationen
und
Abläufe bei Mängeln oder Reparaturbedarf.
Menge: 1,000 psch

**04.2 Einweisung**
Einweisung
Durchführung und schriftliche Dokumentation einer
ausführlichen und qualifizierten Einweisung in den
Aufbau,
die Funktionsweise und die Wartungsbelange der Fenster.
Menge: 1,000 psch

### Titel 05 Stundenlohn

*Hinweis*
Stundenlohnarbeiten dürfen nur auf Anweisung der
Bauleitung
ausgeführt werden. Angeboten wird für die jeweilige
Arbeitskraft
ein Verrechnungssatz, der sämtliche Aufwendungen
enthält,
insbesondere den tatsächlichen Lohn einschließlich
vermögenswirksamer Leistungen, Zuschläge und alle
sonstigen Lohn- und Gehaltsnebenkosten
(Sozialkassenbeiträge, Winterbauumlage, Fahrgeld,
Auslösung, Beiträge zur gesetzlichen
Unfallversicherung etc.).
Zuschläge für erschwerte Arbeitsbedingungen durch
teilweise
beengte Platzverhältnisse, die tarifvertraglich
vereinbart sind,
sind ebenfalls einzurechnen.

Der Bieter erklärt, dass die Verrechnungssätze unter
Beachtung der preisrechtlichen Vorschriften ermittelt
wurden
und unabhängig von der Anzahl der abgerechneten Stunden
gelten. Vergütet werden nur die vor Ort geleisteten
Stunden.
Kosten für An- und Abreise sind hier einzurechnen.
Stunden-
und Materialnachweise sind der Bauleitung täglich
vorzulegen.

Zuschläge: Für Zuschläge gilt einheitlich der gleiche
Prozentsatz für den gleichen Zeitraum. Vgl. § 15 VOB/B.

Der Auftragnehmer ist verpflichtet, bei der Ausführung
der
Leistungen nach den anerkannten Regeln der Technik zu
handeln und die gesetzlichen sowie behördlichen
Bestimmungen einzuhalten.

**05.1 Monteur Montageaufwand zum Nachweis**
Arbeitszeit Mo-Sa. 06:00 bis 20:00 Uhr
Menge: 10,000 h

**05.2 Helfer Montageaufwand zum Nachweis**
Arbeitszeit Mo-Sa. 06:00 bis 20:00 Uhr
Menge: 10,000 h

USt %: 19,00
